# Eternal
Leistungsbeschreibung (GAEB 90, DA81)
Währung: EUR

## Eternal
Datum: 06.02.26

### Bereich 1 Eternal

**1.1 Eternal**
Bodenbelag aus PVC, DIN EN ISO 10582, heterogen, mit
werkseitiger Oberflächenvergütung, renovierbar, keine
zusätzliche Einpflege während der Nutzungszeit
notwendig,

Wegen Planung eines nachhaltigen Gebäudes: Zum
Vergleich mit anderen Bauprodukten müssen die
Umweltdaten des Bodenbelages für den gesamten
Lebenszyklus mittels gültiger EPD nachgewiesen werden,
Kreislaufwirtschaftsanforderung zur Reduzierung des
Rohstoffbedarfes von Bauprodukten: Der Hersteller des
gelieferten Bodenbelages verpflichtet sich, bei
Objekten ab 1000 m², die bei der Verlegung anfallenden
Verschnittreste zurückzunehmen, um diese im Rahmen des
werkseigenen Rücknahme-Programms zum Umweltschutz zu
recyceln und diese als Rohstoff bei der Herstellung
neuer Beläge wiederzuverwerten.
Die Rücknahme erfolgt in Abstimmung mit dem jeweils
beauftragten Verlegebetrieb.

Einstufung DIN EN ISO 10874  Klasse 34 (gewerblicher
Bereich, sehr starke Beanspruchung),
antistatisch, Aufladungsspannung im Begehversuch DIN EN
1815 max. 2kV,
geeignet für Stuhlrollen DIN EN 12529 Typ W,
Brandverhaltensklasse DIN EN 13501-1  Bfl-s1,
Bewertungsgruppe Rutschgefahr R 10 gemäß BGR 181, ASR
A1.5/1,2,
Art der Nutzung  geeignet für Warmwasser-
Fußbodenheizung,
Dicke  2,0 mm,
Nutzschichtdicke 0,7 mm,

in Bahnen, Bahnenbreite 200 cm,
mit Druckdessin, in Holzoptik, Beton und Steinoptik,
mindestens 85 Farben in der Standardkollektion.
Oberfläche glatt,
mit werkseitiger Oberflächenvergütung PUR-PearlT,

Wegen Farbkonzept Farbton nach NCS-Farbcode .......,NCS
Farbcode des Belages eintragen
Wegen Beleuchtungskonzept geforderter
Lichtreflexionswert  ......, Angabe LRW des
Bodenbelages

auf vollflächig gespachtelten Untergrund kleben,
Belag, Hersteller/Typ
 'Forbo Eternal' oder gleichwertig,

Belag, Hersteller/Typ

'......................................................
'
vom Bieter einzutragen,
Klebstoff, Hersteller/Typ
'Forbo Eurocol 644 Dispersionsklebstoff', oder
gleichwertig,
Klebstoff, Hersteller/Typ
'...............'
vom Bieter einzutragen.
Abrechnungseinheit: m²

Verschweißen des Bodenbelages aus PVC ohne Träger,
heterogen, mit belagkonformer Schweißschnur,
Farbton dem Bodenbelag angepasst.

Abrechnungseinheit: m
Hersteller / Typ
 'Forbo Schweißschnur' oder gleichwertig,
Hersteller / Typ
 '...............'
vom Bieter einzutragen.
Abrechnungseinheit: m
Einheit: m2

**1.2 Eternal Next**
Bodenbelag aus PVC, DIN EN ISO 10582, heterogen, mit
werkseitiger Oberflächenvergütung, renovierbar, keine
zusätzliche Einpflege während der Nutzungszeit
notwendig,

Wegen Planung eines nachhaltigen Gebäudes: Zum
Vergleich mit anderen Bauprodukten müssen die
Umweltdaten des Bodenbelages für den gesamten
Lebenszyklus mittels gültiger EPD nachgewiesen werden,
Kreislaufwirtschaftsanforderung zur Reduzierung des
Rohstoffbedarfes von Bauprodukten: Der Hersteller des
gelieferten Bodenbelages verpflichtet sich, bei
Objekten ab 1000 m², die bei der Verlegung anfallenden
Verschnittreste zurückzunehmen, um diese im Rahmen des
werkseigenen Rücknahme-Programms zum Umweltschutz zu
recyceln und diese als Rohstoff bei der Herstellung
neuer Beläge wiederzuverwerten.
Die Rücknahme erfolgt in Abstimmung mit dem jeweils
beauftragten Verlegebetrieb.

Einstufung DIN EN ISO 10874  Klasse 34 (gewerblicher
Bereich, sehr starke Beanspruchung),
antistatisch, Aufladungsspannung im Begehversuch DIN EN
1815 max. 2kV,
geeignet für Stuhlrollen DIN EN 12529 Typ W,
Brandverhaltensklasse DIN EN 13501-1  Bfl-s1,
Bewertungsgruppe Rutschgefahr R 10 gemäß BGR 181, ASR
A1.5/1,2,
Art der Nutzung  geeignet für Warmwasser-
Fußbodenheizung,
Dicke  2,5 mm,
Nutzschichtdicke 0,7 mm,

in Bahnen, Bahnenbreite 200 cm,
mit Druckdessin, in Holzoptik, Beton und Steinoptik,
mindestens 12 Farben in der Standardkollektion.

Oberfläche glatt,
mit werkseitiger Oberflächenvergütung PUR-PearlT, und
Glasvliesträger,

Wegen Farbkonzept Farbton nach NCS-Farbcode .......,NCS
Farbcode des Belages eintragen
Wegen Beleuchtungskonzept geforderter
Lichtreflexionswert  ......, Angabe LRW des
Bodenbelages

Lose auf vollflächig gespachtelten Untergrund verlegen,

Belag, Hersteller/Typ
 'Forbo Eternal Next' oder gleichwertig,

Belag, Hersteller/Typ

'......................................................
'
vom Bieter einzutragen,
Abrechnungseinheit: m²

Verschweißen des Bodenbelages aus PVC ohne Träger,
heterogen, mit belagkonformer Schweißschnur,
Farbton dem Bodenbelag angepasst.

Abrechnungseinheit: m
Hersteller / Typ
 'Forbo Schweißschnur' oder gleichwertig,
Hersteller / Typ
 '...............'
vom Bieter einzutragen.
Abrechnungseinheit: m
Einheit: m2

**1.3 Eternal Digital Print**
Bodenbelag aus PVC, DIN EN ISO 10582, heterogen,
Einstufung DIN EN ISO 10874  Klasse 34 (gewerblicher
Bereich, sehr starke Beanspruchung),
antistatisch, Aufladungsspannung im Begehversuch DIN EN
1815 max. 2kV,

Trittschallverbesserungsmaß  EN ISO 10140-3  ca. 6
dB,
geeignet für Stuhlrollen DIN EN 12529 Typ W,
Brandverhaltensklasse DIN EN 13501-1  Bfl-s1,
Bewertungsgruppe Rutschgefahr R 10 gemäß BGR 181, ASR
A1.5/1,2,

Art der Nutzung  geeignet für Warmwasser-
Fußbodenheizung,
Dicke  2,0 mm,
Nutzschichtdicke 0,7 mm,

in Bahnen, Bahnenbreite 200 cm,
individuelles Druckbild per Digitaldruckverfahren,
Farbkonzept gemäß Farbnummer......,

Oberfläche glatt,
mit werkseitiger Oberflächenvergütung PUR-PearlT, und
Glasvliesträger,

auf vollflächig gespachtelten Untergrund kleben,
Belag, Hersteller/Typ
 'Forbo Eternal Digital Print' oder gleichwertig,

Belag, Hersteller/Typ

'......................................................
'
vom Bieter einzutragen,
Klebstoff, Hersteller/Typ
'Forbo Eurocol 644 Dispersionsklebstoff', oder
gleichwertig,
Klebstoff, Hersteller/Typ
'...............'
vom Bieter einzutragen.
Abrechnungseinheit: m²
Einheit: m2

### Bereich 2 Eternal de Luxe

**2.1 Eternal de Luxe comfort**
Geschäumter Bodenbelag aus PVC, DIN EN ISO 26986,
heterogen, mit werkseitiger Oberflächenvergütung,
renovierbar, keine zusätzliche Einpflege während der
Nutzungszeit notwendig,

Einstufung DIN EN ISO 10874  Klasse 34 (gewerblicher
Bereich, sehr starke Beanspruchung),
antistatisch, Aufladungsspannung im Begehversuch DIN EN
1815 max. 2kV,
Trittschallverbesserungsmaß DIN EN 10140-3  17 dB,
geeignet für Stuhlrollen DIN EN 12529 Typ W,
Brandverhaltensklasse DIN EN 13501-1  Bfl-s1,
Bewertungsgruppe Rutschgefahr R 10 gemäß BGR 181, ASR
A1.5/1,2,
Art der Nutzung  geeignet für Warmwasser-
Fußbodenheizung,
Dicke 3,0 mm,
Nutzschichtdicke 0,7 mm,

in Bahnen, Bahnenbreite 200 cm, 400 cm,
mit Druckdessin, in Holzoptik, Beton- und Steinoptik,
mindestens 20 Farben in der Standardkollektion.
Oberfläche glatt, feinrauh, geprägt, seidenmatt,

Wegen Farbkonzept Farbton nach NCS-Farbcode .......,NCS
Farbcode des Belages eintragen
Wegen Beleuchtungskonzept geforderter
Lichtreflexionswert  ......, Angabe LRW des
Bodenbelages

Bis 40 m² lose auf vollflächig gespachtelten Untergrund
verlegen oder kleben,

Belag, Hersteller/Typ
 'Forbo Eternal de Luxe comfort' oder gleichwertig,

Belag, Hersteller/Typ

'......................................................
'
vom Bieter einzutragen,
Klebstoff, Hersteller/Typ
'Forbo Eurocol 644 Dispersionsklebstoff', oder
gleichwertig,
Klebstoff, Hersteller/Typ
'...............'
vom Bieter einzutragen.
Abrechnungseinheit: m²

Verschweißen des Bodenbelages aus PVC ohne Träger,
heterogen, mit belagkonformer Schweißschnur,
Farbton dem Bodenbelag angepasst.

Abrechnungseinheit: m
Hersteller / Typ
 'Forbo Schweißschnur' oder gleichwertig,
Hersteller / Typ
 '...............'
vom Bieter einzutragen.
Abrechnungseinheit: m

### Bereich 3 Eternal Original

**3.1 Eternal Original**
Bodenbelag aus PVC, DIN EN ISO 10582, heterogen,
Phthalatfrei, mit werkseitiger Oberflächenvergütung,
renovierbar, keine zusätzliche Einpflege während der
Nutzungszeit notwendig,

Wegen Planung eines nachhaltigen Gebäudes: Zum
Vergleich mit anderen Bauprodukten müssen die
Umweltdaten des Bodenbelages für den gesamten
Lebenszyklus mittels gültiger EPD nachgewiesen werden,
Kreislaufwirtschaftsanforderung zur Reduzierung des
Rohstoffbedarfes von Bauprodukten: Der Hersteller des
gelieferten Bodenbelages verpflichtet sich, bei
Objekten ab 1000 m², die bei der Verlegung anfallenden
Verschnittreste zurückzunehmen, um diese im Rahmen des
werkseigenen Rücknahme-Programms zum Umweltschutz zu
recyceln und diese als Rohstoff bei der Herstellung
neuer Beläge wiederzuverwerten.
Die Rücknahme erfolgt in Abstimmung mit dem jeweils
beauftragten Verlegebetrieb.

 Besonders emissionsarmer Bodenbelag gemäß Indoor Air
Comfort GOLD-Zertifizierung,
Einstufung DIN EN ISO 10874  Klasse 34 (gewerblicher
Bereich, sehr starke Beanspruchung),
antistatisch, Aufladungsspannung im Begehversuch DIN EN
1815 max. 2kV,
Trittschallverbesserungsmaß  EN ISO 10140-3  ca. 6
dB,
geeignet für Stuhlrollen DIN EN 12529 Typ W,
Brandverhaltensklasse DIN EN 13501-1  Bfl-s1,
Bewertungsgruppe Rutschgefahr R 10 gemäß BGR 181, ASR
A1.5/1,2,
Art der Nutzung  geeignet für Warmwasser-
Fußbodenheizung,
Dicke  2,0 mm,
Nutzschichtdicke 0,7 mm,

in Bahnen, Bahnenbreite 200 cm,
mit Druckdessin,

Oberfläche glatt,
mit werkseitiger Oberflächenvergütung PUR-PearlT, und
Glasvliesträger,
mindestens 30 Farben in der Standardkollektion.

Wegen Farbkonzept Farbton nach NCS-Farbcode .......,NCS
Farbcode des Belages eintragen
Wegen Beleuchtungskonzept geforderter
Lichtreflexionswert  ......, Angabe LRW des
Bodenbelages

auf vollflächig gespachtelten Untergrund kleben,
Belag, Hersteller/Typ
'Forbo Eternal Original' oder gleichwertig,

Belag, Hersteller/Typ

'......................................................
'
vom Bieter einzutragen,
Klebstoff, Hersteller/Typ
'Forbo Eurocol 644 Dispersionsklebstoff', oder
gleichwertig,
Klebstoff, Hersteller/Typ
'...............'
vom Bieter einzutragen.
Abrechnungseinheit: m²
Verschweißen des Bodenbelages aus PVC ohne Träger,
heterogen, mit belagkonformer Schweißschnur,
Farbton dem Bodenbelag angepasst.

Abrechnungseinheit: m
Hersteller / Typ
 'Forbo Schweißschnur' oder gleichwertig,
Hersteller / Typ
 '...............'
vom Bieter einzutragen.
Abrechnungseinheit: m
Einheit: m2

### Bereich 4 Verschweißung

**4.1 Thermisch Verschweißen**
Verschweißen des Bodenbelages aus Vinyl
mit farbgleicher, belagkonformer Schweißschnur,
Abrechnung nach der Fläche des Belages.

**4.2 Kaltverschweißen**
Kaltverschweißen des Bodenbelages aus Vinyl, heterogen,
Bahnenbreite 200 cm, mit transparentem
Kaltschweißmittel,
Abrechnung nach der Fläche des Belages.

USt %: 19,00
